# Leerstandssanierung Carl-Cohn-Str. 36 e, g, 22297 Hamburg
Angebotsaufforderung (GAEB DA XML 3.3, DA83)
Projekt: 141-26
Währung: EUR
Auftraggeber: BUNDESANSALT FÜR IMMOBILENAUFGABEN, - ANSTALT DES ÖFFENTLICHEN RECHTS -, ELLERSTRASSE 56, 53119 BONN, BUNDESREPUBLIK DEUTSCHLAND, Telefon 0228 37787-0, E-Mail INFO@BUNDESIMMOBILIEN.DE
Erstellt mit: GXML Toolbox V3.3 R20230829, iTWO_64 V24.0.667, 19.02.2026

## Titelblatt
OBJEKT:
  Carl-Cohn-Str. 36 e, g

  in 22297 Hamburg

VERGABENUMMER:
  VOEK 141-26

L E I S T U N G S B E S C H R E I B U N G MIT L E I S T U N G S V E R Z E I C H N I S

LEISTUNGEN:

  Maler-,
  und Bodenbelagsarbeiten

BIETER:

  NAME (FIRMENSTEMPEL), ADRESSE, TEL.

AUFTRAGGEBERIN:
  BUNDESANSTALT FÜR IMMOBILIENAUFGABEN
  SPARTE WOHNEN NOWO

VERDINGUNGSSTELLE:
  BUNDESANSTALT FÜR IMMOBILIENAUFGABEN
  STABSBEREICH EINKAUF, ABTEILUNG 1, VERDINGUNG
  FASANENSTRAßE 87, 10623 BERLIN

## Vorbemerkungen zur Leistungsbeschreibung
Vorbemerkungen zur Leistungsbeschreibung

Ergänzung zur Angebotsaufforderung/Teilnahmebedingungen

Für den Datenaustausch von Leistungsverzeichnissen nach GAEB (Datenart 83 Angebotsanforderung, Datenart 84 Angebotsabgabe), gilt folgendes: Leistungsverzeichnisse [DA 83 (Angebotsanforderung)] sind den Vergabeunterlagen beigefügt. Der Bieter hat die bepreisten Leistungsverzeichnisse als Datenträger nach DA 84 (Angebotsabgabe) und als PDF einzureichen.

Bei Angebotsabgabe des Angebotes in Textform ist nach Möglichkeit bitte auch eine Datei nach DA 84 (Angebotsabgabe) beizufügen. Auch bei erfolgtem Datenaustausch nach GAEB bleibt die Textform immer Vertragsgrundlage.

Änderungen oder Berichtigungen der Angebote sind bis zum Ablauf der Angebotsfrist über die e-Vergabeplattform unter Verwendung des Moduls "Angebot abgeben" zulässig.
Wenn innerhalb der Angebotsfrist ein neues Angebot eingereicht wird, wird das erste Angebot aus der Wertung genommen, so dass immer nur ein Angebot, und zwar das zeitlich zuletzt eingereichte Angebot, gewertet wird.
Angebote können bis zum Ablauf der Angebotsfrist zurückgezogen werden und werden dann nicht mehr gewertet.

Allgemeine Vorbemerkungen

Punktfolgen in den Beschreibungen des Leistungsverzeichnisses sind unbedingt vom Bieter auszufüllen (auch geforderte Hersteller-/Typangaben), sofern nicht von der AG vorgegeben.

Anfragen/Zusätzliche Auskünfte zu den Vergabeunterlagen sind über die e-Vergabe-Plattform (www.evergabe-online.de) unter Verwendung des Formblattes "Frage-Antwort" an die Verdingungsstelle zu richten.

Unbedingt zu beachten ist:

Maßgebend für den Zuschlag ist ausschließlich die Angebotsendsumme (Wertungssumme brutto) unter Berücksichtigung etwaiger Nachlässe ohne Bedingung.

Skonto bzw. Nachlässe mit Bedingungen werden bei der Angebotswertung nicht berücksichtigt.

Will der Bieter zur von ihm angestrebten Beschleunigung des Zahlungsverkehrs ein Skonto anbieten, ist dies unter Angabe der dafür geltenden Zahlungsziele in einem Begleitschreiben zu vermerken.

Es gelten alle zum Ausführungszeitpunkt gültigen EN- und DIN-Normen, Arbeitsstättenrichtlinien, Unfallverhütungsvorschriften, behördlichen Erlasse und Gesetze sowie die allgemein anerkannten Regeln der Technik und die Auflagen der Feuerwehr.

Generell ist für alle Abbruchpositionen der Entsorgungsnachweis gemäß den geltenden gesetzlichen Bestimmungen zu erbringen.

Für alle Abfallarten gilt die Pflicht der Anwendung des Kreislaufwirtschaftsgesetz - KrWG

a) Nicht gefährlicher Abfall zur Verwertung ist immer einer Verwertungsanlage zuzuführen. Nicht gefährliche Bauabfälle, die nicht verwertet werden können, sind eigenverantwortlich einer ordnungsgemäßen Beseitigung zuzuführen.

Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1. Projektbezogene Vorbemerkungen

Die im Folgenden genannten §§ beziehen sich auf die Vertragsbedingungen für die Ausführung von Bauleistungen (VOB/B) Auftraggeberin ist die Bundesanstalt für Immobilienaufgaben (BImA - im Weiteren auch AG genannt).

1.1. Allgemeines

1.1.1.  Kenntnis der örtlichen Gegebenheiten:
Es wird empfohlen, dass sich der Bieter vor Angebotsabgabe ein Bild über die örtlichen Verhältnisse, die Anfahrtsmöglichkeiten, Lagerplätze sowie sonstige, die Kalkulation beeinflussende Umstände macht und die zu sanierenden Gebäude in Augenschein nimmt.

1.1.2.  Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1.1.3.  Arbeitszeiten, Unfallverhütung:
Die Arbeitszeit ist auf die gesetzlichen Bestimmungen für Wohngebiete abzustimmen. Zu keinem Zeitpunkt dürfen die auszuführenden Arbeiten eine Unfallgefahr für die Umwelt und die sich im Umfeld aufhaltenden Menschen werden.

1.1.4.  Produktangaben:
Sämtliche in den Leistungsbeschreibungen enthaltenen Hersteller- und Produktangaben sind Leitfabrikate und dienen der Beschreibung der Leistung in Bezug auf die qualitativen und gestalterischen Eigenschaften sowie den erwarteten Produktstandards. Bei anderen vom Bieter gewählten Produkten ist deren Gleichwertigkeit mit den beschriebenen zu gewährleisten.
Es sei denn, es wird in einer Einzelposition ausdrücklich anders verlangt.

1.2. Baubeschreibung

1.2.1.  Allg. Angaben zur Bauaufgabe:
Die beiden Reihenhäuser (BJ 1957) befinden sich in der Carl-Cohn Str. 36e und 36g in Hamburg-Winterhude (PLZ22297). Eigentümer der beiden Objekte ist die Bundesanstalt für Immobilienaufgaben (BImA). Die Häuser stehen derzeit leer und sollen saniert werden. Sie bestehen aus UG, EG, OG und DG, verfügen über einen ähnlichen Grundriss und wurden innen teilweise zurückgebaut. Die bestehende WDVS-Fassade bleibt erhalten.

Grundrissplanung/Bad:
Die geteilten Bäder im Objekt 36e werden zu einem großen Badezimmer zusammengelegt und vollständig erneuert, sodass beide Häuser anschließend denselben Grundriss aufweisen. Die offene Wohnküche im EG 36e wird hiederhergestellt.

Bodenbeläge
Die Bodenbeläge werden erneuert. In Bad und küche sind Fliesen vorgesehen, in den übrigen Bereichen Vinyl.

Wand und Deckenbeläge
Die Wand- und Deckenbeläge werden erneuert. Die obersten Geschossdecken werden ebenfalls saniert, und die Leitungsführung erfolgt in einer neuen abgehängten Decke. Auch die Bodenklappe wird erneuert.

Fenster, Türen, Treppen
Die Innentüren werden erneuert. Die Fenster werden überarbeitet. Die Treppen werden ebenfalls überarbeitet, und das Geländer im Obergeschoss wird teilweise ausgetauscht.

Heizung, Leitung, Sanitär, Lüftung
Die Heizkörper sowie die Bäder werden erneuert. Sämtliche Leitungen in den Objekten werden ebenfalls erneuert und teilweise neu verlegt.

Elektro
Die komplette Elektroinstallation wird erneuert.

Schadstoffe
In den Gebäuden sind teilweise Schadstoffe (Asbest, Schwermetalle, Mineralwolle) vorhanden. Die Schadstoffsanierung erfolgt vor den Rückbauarbeiten.

Folgende Gewerke kommen zur Ausführung:

- Abbruch- und Rückbauarbeiten
- Rohbau- und Fliesenarbeiten
- Trockenbau- und Tischlerarbeiten
- Maler- und Bodenbelagsarbeiten
- Galabauarbeiten
- Elektroarbeiten
- Heizungs- und Sanitärtechnik
- Baureinigungsarbeiten

1.2.2.  Allg. Angaben zur Baustelle:
Von der Carl-Cohn-Straße abgehend führt eine Privatstraße zu den Häusern und mündet in einem Parkplatz. Entlang dieser Privatstraße befinden sich zudem Stellplätze, die nach Absprache mit der Bauleitung genutzt werden dürfen. Eine Absperrung von Parkflächen ist nicht erforderlich.
Die Hausnummern 36e (Mittelhaus) und 36g (Endhaus) sind jeweils über eine Treppe (2-3 Stufen) und einen etwa 10 m langen Plattenweg von der Privatstraße aus erreichbar. Über die Plattenwege sind beide Objekte sowohl von der Vorder- als auch von der Rückseite zugänglich.

Auf der gesamten Baustelle herrscht striktes Rauchverbot. Der Verzehr alkoholhaltiger Getränke und Lebensmittel ist verboten. Festgestellte Verstöße gegen das Betäubungsmittelgesetz (BtMG) werden zur Anzeige gebracht.

1.3. Allg. Baustelleinrichtung (BE), Gerüste, Medienversorgung

1.3.1.  Allg. Baustelleinrichtung (BE):

Der Aufenthalt auf den nicht unmittelbar zur Baumaßnahme angrenzenden Grünflächen ist nicht gestattet.
Lagerflächen und Containerstandorte sind mit der örtlichen Bauführung abzustimmen.

Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1.3.2.  Gerüste:
Ein Gerüst wird im Zuge der Sanierung nicht gestellt.

1.3.3.  Medienversorgung:

Bauwasser- und Baustromanschluss

für kleine Bauvorhaben:
Bauwasser und Baustrom werden bauseits gestellt, die Verbrauchskosten trägt die Auftraggeberin.
Bauwasser und Baustrom darf nur für die Erbringung der auszuführenden Bauleistung verwendet werden.

2. Vorbemerkungen zur Ausführung
Die im Folgenden genannten §§ beziehen sich auf die Vertragsbedingungen für die Ausführung von Bauleistungen (VOB/B).

2.1. Allgemeines

2.1.1.  Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2.  Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

2.1.3.  Dokumentation (zu § 4 Abs. 1 Nr. 2):
Unabhängig von den während der Bauzeit durch die Auftraggeberin oder Fachplaner abgeforderten Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

2.1.4.  Abnahme (zu § 12):
Die Abnahme der vertraglich geschuldeten Leistung hat gemäß § 12 Abs. 4 Nr. 1 S. 1 VOB/B förmlich stattzufinden. Etwas anderes gilt nur, wenn die Auftraggeberin dies ausdrücklich in Textform mit dem Auftragnehmer vereinbart. Die Regelungen des § 12 Abs. 5 VOB/B bleiben hiervon unberührt.

2.1.5.  Textform:
Alle mit dem Vertrag in Zusammenhang stehenden rechtserheblichen Erklärungen müssen, um wirksam zu werden, in Textform abgegeben werden. Der Schriftform bedarf also auch jede Änderung oder Ergänzung der vertraglichen Vereinbarungen.

2.2. Organisatorisches

2.2.1.  Ansprechpartner des AN (zu § 4 Abs. 2 Nr. 1 i.V.m. Abs. 1 Nr. 3):
Der AN hat Sorge dafür zu tragen, dass während der Ausführung seiner Leistungen er selbst oder mindestens ein deutschsprachiger von ihm für die Leitung der Ausführung bestellter Vertreter auf der Baustelle dauerhaft anwesend ist.
Der AN hat für alle erforderlichen Abstimmungen mit der Bauleitung der Auftraggeberin einen deutschsprachigen Bevollmächtigten als Bauleiter zu benennen.

2.2.2.  Besprechungsorganisation:
Nach Auftragserteilung findet eine gemeinsame Bauanlaufbesprechung unter Teilnahme aller an der Ausführung beteiligten Gewerke statt. Die Teilnahme ist für den AN Pflicht.

2.2.3.  Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

2.2.4.  Baufristenplan
Der AN hat auf der Grundlage des ihm von der Auftraggeberin übergebenen Bauablaufplans einen Baufristenplan über seine vertraglichen Leistungen zu erstellen, anhand dessen die Einhaltung der Vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

2.2.5.  Werk- und Montagepläne, Ausführungszeichnungen des AN:
Der AN hat die von ihm zu fertigen Ausführungsunterlagen wie bspw. Werk- und Montagepläne der Auftraggeberin nach Aufforderung so rechtzeitig vor der Ausführung zu übergeben, dass mindestens ein Prüfzeitraum der Auftraggeberin von 5 Werktagen sowie der Zeitraum für die Fortschreibung der Unterlagen durch den AN von 5 Werktagen nicht unterschritten werden.
Die Vorlage des AN hat normgerecht und jeweils in 2-facher Ausfertigung sowie 1-mal digital auf geeignetem Datenträger zu erfolgen.

2.3 Nutzung öffentlichen Straßenlandes

Ist die Nutzung von öffentlichem Straßenland für die Durchführung von Bauleistungen erforderlich, gilt das Straßen- und Wegegesetz (StrWG ) des Landes Hamburg (HBauO Hamburg) in der jeweils aktuellsten Fassung. Die Beantragung zur Sondernutzung erfolgt durch den Nutzer (AN) nach vorheriger Abstimmung mit der Auftraggeberin / Bauleitung.
Alle der Sondernutzungserlaubnis zugrunde liegenden öffentlich rechtlichen Bedingungen, Nebenleistungen und sonstigen Auflagen sind vom Nutzer (AN) durch Unterschrift anzuerkennen und einzuhalten. Die Sondernutzungsgebühr für öffentliches Straßenland und Gehwegbereiche sind vom AN in vollem Umfang zu tragen. Vor Beginn der Nutzung ist eine gemeinsame Ortsbesichtigung mit der Genehmigungsbehörde, der Auftraggeberin und dem Nutzer (AN), zwecks Erstellung einer Zustandsniederschrift durchzuführen. Die Niederschrift ist von allen Beteiligten durch Unterschrift anzuerkennen. Später auftretende Schäden gehen in vollem Umfang zu Lasten des Nutzers (AN).

Die vorgenannten Bedingungen sind bei der Preisgestaltung zu berücksichtigen und werden nicht gesondert vergütet

Vorbemerkungen zum Leistungsverzeichnis
Soweit in der Leistungsbeschreibung auf Technische Spezifikationen, z.B. nationale Normen, mit denen Europäische Normen umgesetzt werden, europäische technische Zulassungen, gemeinsame technische Spezifikationen, internationale Normen, Bezug genommen wird, werden auch ohne den ausdrücklichen Zusatz: "oder gleichwertig", immer gleichwertige Technische Spezifikationen in Bezug genommen.

Anlagenverzeichnis

- Ausführungspläne
- Bauzeitenplan nach Vorliegen des Ablaufplanes der Vergabestelle

## 04 Maler- und Bodenbelagsarbeiten
Datum: 19.02.2026

### Titel 1 Carl-Cohn-Straße 36e

#### Bereich 1.1 Baustelleneinrichtung

**1.1.10 Einrichten, Vorhalten und Räumen der Baustelle**
*** Pauschalposition
Einrichten und Räumen der Baustelle für sämtliche in dem Leistungsverzeichnis aufgeführten Leistungen für die Dauer der Maßnahme bis zur Abnahme. Die Räumung schließt die Reinigung und Wiederherrichtung der benutzten Fläche entsprechend dem ursprünglichen Zustand ein.

Hinweise
- Strom und Wasser werden durch die Gewerke ELT und HLS zur Verfügung gestellt
- Mobile Toilette wird durch anderes Gewerk eingerichtet und bis zum Abschluss der Maßnahme vorgehalten
Menge: 1,000 psch

**1.1.20 Schutzabdeck. Bodenfläche herstellen beseitigen**
Schutzabdeckung der Bodenfläche, aus Vinyl- und Fliesenbelag, Abdeckung aus Folie, Stöße und Ränder verkleben, herstellen und beseitigen.
Menge: 80,000 m2

**1.1.30 Schutzabdeck. Fenster, Türen herstellen beseitigen**
Schutzabdeckung der Fensters und Türen, 2-seitig,
Abdeckung aus Folie, herstellen und beseitigen, Arbeitshöhe bis 2 m.
Menge: 35,000 m2

**1.1.50 Schutzabdeck. Treppe herstellen beseitigen**
Schutzabdeckung der Treppe,
Abdeckung aus Folie, herstellen und beseitigen.
Menge: 6,000 m2

**1.1.60 Schutzabdeck. Geländer Handlauf herstellen beseitigen**
Schutzabdeckung des Geländers, einschl. des Handlaufes,
Abdeckung aus Folie, herstellen und beseitigen.
Menge: 6,000 m2

#### Bereich 1.2 Maler und Lackierarbeiten

*Hinweis: Erd- und Obergeschoss*

**1.2.10 Grundbesch GBS Wand**
*** Bezugsbeschreibung
Grundbeschichtung mit wasserbasiertem Grundbeschichtungsstoff (Tapetengrund), pigmentiert, auf Wand, Untergrund verputzt mit Kalkzement-Normalputzmörtel (GP), auf Wand, aus Gipsplatten, Untergrund glatt, Arbeitshöhe bis 2,5 m
Hersteller und Typ '....................................................'
vom Bieter einzutragen.
Menge: 260,000 m2

**1.2.20 Grundbesch GBS Leibung B 20 cm**
*** wie Position 1.2.10
auf Tür- und Fensterleibungen,
Breite Leibung: ca. '20' cm
Menge: 40,000 m

**1.2.30 Grundbesch GBS Decke**
*** wie Position 1.2.10
auf Decke, aus Deckenputz im EG und Gipsplatten im OG.

Hersteller und Typ '....................................................'
vom Bieter einzutragen
Menge: 85,000 m2

**1.2.40 Flächenspachtelung Dispersions-Spachtelmasse Wand Putz**
*** Bezugsbeschreibung
Flächenspachtelung, mit Dispersionsspachtelmasse, geeignet für nachfolgende Tapezierarbeiten, einmal spachteln, an Wänden, verputzt mit Kalkzement-Normalputzmörtel (GP), Oberfläche Putz gerieben, Arbeitshöhe bis 2,5 m,
Hersteller und Typ '....................................................'
vom Bieter einzutragen.
Menge: 209,000 m2

**1.2.50 Dispersions-Spachtelmasse Wand Gipsplatten**
*** wie Position 1.2.40
aus grundierten Gipsplatten
Oberfläche Untergrund glatt
vorh. Spachtelung Qualitätsstufe Q2
Menge: 36,000 m2

**1.2.60 Flächenspachtelung an Leibungen B 20 cm**
*** wie Position 1.2.40
an Leibungen, Breite Leibung: ca. '20' cm
Menge: 35,000 m

**1.2.70 Flächenspachtelung Dispersions-Spachtelmasse Decke**
*** Bezugsbeschreibung
Flächenspachtelung, mit Dispersionsspachtelmasse, geeignet für nachfolgende Tapezierarbeiten, einmal spachteln, an Decken, verputzt mit Kalkzement-Normalputzmörtel (GP), Arbeitshöhe bis 2,5 m
Hersteller und Typ '....................................................'
vom Bieter einzutragen
Menge: 40,000 m2

**1.2.80 Dispersions-Spachtelmasse Decke Gipsplatten**
*** wie Position 1.2.70
aus grundierten Gipsplatten
Oberfläche Untergrund glatt
vorh. Spachtelung Qualitätsstufe Q2
Menge: 40,000 m2

**1.2.90 Wand innen Putz, Gipspl. Dispersions-Spachtelmasse spachteln Q3**
Wand innen, aus Putz und Gipsplatten, mit Dispersionsspachtelmasse spachteln, Spachtelung Qualitätsstufe Q3, ganzflächig, Arbeitshöhe bis 2,5 m,
Hersteller und Typ '....................................................'
vom Bieter einzutragen.
Menge: 15,000 m2

**1.2.100 Leibung innen Putz B 20 cm Dispersions-Spachtelmasse spachteln Q3**
Leibung innen, mit Putz, Kalkzement-Normalputzmörtel
(GP), gerieben, Breite Leibung '20' cm, mit
Dispersionsspachtelmasse spachteln, Spachtelung Qualitätsstufe Q3, ganzflächig.
Menge: 4,000 m

**1.2.110 Decke innen Gipspl. Dispersions-Spachtelmasse spachteln Q3**
Decke innen, aus Gipsplatten, mit Dispersionsspachtelmasse spachteln, Spachtelung Qualitätsstufe Q3, ganzflächig, Arbeitshöhe bis 2,5 m.
Menge: 5,000 m2

**1.2.120 Tapete Wand Papierwandbekl.**
*** Bezugsbeschreibung
Tapezieren der Wand, verputzt mit Gips-Putzmörtel, Oberfläche geglättet, mit Papierwandbekleidung für nachträgliche Behandlung DIN EN 234, nachträgliche Behandlung wird gesondert vergütet, strukturiert, grob, auf Stoß, Arbeitshöhe bis 2,5 m,
Hersteller und Typ '....................................................'
vom Bieter einzutragen.
Menge: 245,000 m2

**1.2.130 Tapete Leibung B 20 cm Papierwandbekl.**
*** wie Position 1.2.120
an Leibungen, Breite Leibung ca. '20' cm.
Menge: 35,000 m

**1.2.140 Tapete Decke Papierwandbekl.**
*** wie Position 1.2.120
an Decke, aus Putz und Gipsplatten, vorh. Spachtelung Qualitätsstufe Q2.
Menge: 80,000 m2

**1.2.150 Erstbesch Wand Dispersionsfarbe**
*** Bezugsbeschreibung
Erstbeschichtung an Wand, innen, Untergrund aus Papierwandbekleidung sowie Spachtelung Q3,
Grundbeschichtung für Dispersionsfarbe, haftvermittelnd und verfestigend,
Zwischenbeschichtung aus Dispersionsfarbe,
Schlussbeschichtung aus Dispersionsfarbe, wasserbasiert, faserhaltig, lösemittelfrei, mit fungizidem Zusatzstoff, matt DIN EN 13300, deckend, hellgetönt, Nassabriebbeständigkeit Klasse 3 DIN EN 13300, Kontrastverhältnis Klasse 2 DIN EN 13300, Arbeitshöhe bis 2,5 m.
Farbton  weiß RAL 9016
Hersteller und Typ '....................................................'
vom Bieter einzutragen.
Menge: 260,000 m2

**1.2.160 Erstbesch Leibung B 20 cm Dispersionsfarbe**
*** wie Position 1.2.150
an Leibungen, innen, Breite Leibung ca. '20' cm.
Menge: 40,000 m

**1.2.170 Erstbesch Decke Dispersionsfarbe**
*** wie Position 1.2.150
an Decke, innen, Untergrund aus Putz sowie Gipsplatten, glatt, Arbeitshöhe bis 2,5 m.
Menge: 85,000 m2

**1.2.180 Randfuge Wand/Decke Acrylatdispersion**
Randfuge im Übergangsbereich von Wandbekleidung zu Deckenbekleidung, Fugenbreite 10 mm, Fugentiefe 10 mm, ausbilden und füllen, mit plastischem Dichtstoff, Basis Acrylatdispersion, weiß, Fugenbreite über 5 bis 10 mm, Verhältnis Fugenbreite zu Dichtstofftiefe 1:1.
Menge: 110,000 m

**1.2.190 Anschlussfuge Wand/Fenster Acrylatdispersion**
Anschlussfuge zwischen Wand und Fensterrahmen/Bank, Fugenbreite 10 mm, Fugentiefe 10 mm, ausbilden und füllen, mit plastischem Dichtstoff, Basis Acrylatdispersion, weiß, Fugenbreite über 5 bis 10 mm, Verhältnis Fugenbreite zu Dichtstofftiefe 1:1.
Menge: 40,000 m

**1.2.200 Anschlussfuge Wand/Innentür Acrylatdispersion**
Anschlussfuge zwischen Wand und Innentür, Fugenbreite 10 mm, Fugentiefe 10 mm, ausbilden und füllen, mit plastischem Dichtstoff, Basis Acrylatdispersion, weiß, Fugenbreite über 5 bis 10 mm, Verhältnis Fugenbreite zu Dichtstofftiefe 1:1.
Menge: 70,000 m

*Hinweis: Kellergeschoss*

**1.2.210 Wärmedämmschicht unter Decke Kellerdecke PUR-PIR-Hartschaum PUR/PIR DI 0,025W/(mK) D 100mm**
Wärmedämmschicht unter Decken, an Kellerdecken, aus Polyurethan-/Polyisocyanurat-Hartschaum PUR/PIR DIN EN 13165, Anwendungsgebiet DIN 4108-10 DI, Bemessungswert der Wärmeleitfähigkeit max. 0,025 W/(mK), Nennwert der Wärmeleitfähigkeit max. 0,024 W/(mK), Baustoffklasse DIN 4102-1 B1 (schwerentflammbar), einlagig, als Platte, mit Nut- und Federausbildung, Dämmschichtdicke 100 mm, verklebt und gedübelt, Untergrund geputzt, Ausführung im Kellergeschoss,
Hersteller und Typ '....................................................'
vom Bieter einzutragen.
Menge: 40,000 m2

**1.2.220 Überholungsbesch Wand Putz Dispersionssilikatfarbe**
*** Bezugsbeschreibung
Überholungsbeschichtung an Wand, innen, Untergrund Putz, Kalkzement-Putzmörtel,
Schlussbeschichtung aus Dispersionssilikatfarbe, wasserbasiert, gefüllt, lösemittelfrei, stumpfmatt DIN EN 13300, deckend, hellgetönt, Nassabriebbeständigkeit Klasse 3 DIN EN 13300, Kontrastverhältnis Klasse 2 DIN EN 13300, Arbeitshöhe bis 2,5 m.
Farbton  weiß RAL 9016
Menge: 120,000 m2

**1.2.230 Überholungsbesch Leibung**
*** wie Position 1.2.220
an Leibung
Untergrund Beton
Glanzgrad G4
Breite Leibung: ca. '30' cm
Farbton  weiß RAL 9016
Menge: 10,000 m

**1.2.240 Ausbrüche, Löcher, Fehlstellen ausgleichen Boden Beton**
Ausbrüche, Löcher, Fehlstellen ausgleichen, an Boden aus Beton, innen, mit Reparaturmörtel, einschl. Untergrund reinigen, vorbereiten und schleifen nach Aushärtung.
Menge: 10,000 m2

*Hinweis: Lackierarbeiten*

**1.2.250 Überholungsbesch Rollladen Holz Acrylharzlack**
Überholungsbeschichtung an Rollladen, innen, einseitig, Untergrund Holz,
Schlussbeschichtung aus Acrylharzlack, matt DIN EN 927-1, Farbton  RAL 9016, Arbeitshöhe bis 2,5 m.

Hersteller und Typ '....................................................'
vom Bieter einzutragen
Menge: 5,000 m2

**1.2.260 Überholungsbesch Geländer Stahl 1K-Korrosionsschutzfarbe 1K-Acrylharzlack**
Überholungsbeschichtung an Geländer, innen, Untergrund verzinkter Stahl, Höhe über 60 bis 70 cm, als Stabgeländer, Achsabstand über 5 bis 7 cm,
Zwischenbeschichtung aus Korrosionsschutzfarbe, einkomponentig,
Schlussbeschichtung aus Acrylharzlack, einkomponentig,
Farbton  RAL 9016

Hersteller und Typ '....................................................'
vom Bieter einzutragen.
Menge: 20,000 m

#### Bereich 1.3 Bodenbelagsarbeiten

**1.3.10 Untergrund reinigen Estrich Klebstoff-Spachtelreste schleifen absaugen**
Reinigen des Untergrundes aus Estrich, von grober Verschmutzung, von Klebstoff-/Spachtelresten, festhaftend, durch Schleifen mit anschließendem Absaugen, zur Verbesserung der Haftung, für Bodenbelagsarbeiten, Untergrund waagerecht, aufgenommene Stoffe sammeln und entsorgen,
Abfall ist nicht gefährlich, nicht schadstoffbelastet.
Menge: 70,000 m2

**1.3.20 Untergrund spachteln Estrich D 3mm Schleifen**
Vollflächiges Spachteln des Untergrundes aus Estrich, mittlere Dicke 3 mm, einschl. Schleifen, für Bodenbelagarbeiten, zur Aufnahme von Bodenbelag Klasse 23 DIN EN ISO 10874 (Wohnbereich, starke Beanspruchung), Untergrund waagerecht,
Hersteller und Typ '....................................................'
vom Bieter einzutragen.
Menge: 70,000 m2

**1.3.30 Haftgrund, Bodenbelag**
Voranstrich/Haftgrund für nachfolgende Bodenbeläge auftragen, auf Boden, Untergrund Zementestrich, mit Kunstharz-Dispersion.
Hersteller und Typ
'....................................................'
vom Bieter einzutragen.
Menge: 70,000 m2

**1.3.40 Bodenbelag PVC heterogen Kl.22 BFL-s1 D 2mm D 0,4mm B 18 cm L 120 cm Druckdessin**
Bodenbelag aus PVC, ohne Träger DIN EN ISO 10582, heterogen, Einstufung DIN EN ISO 10874 Klasse 22 (Wohnbereich, mittlere Beanspruchung), Brandverhaltensklasse DIN EN 13501-1 BFL-s1, Bewertungsgruppe Rutschgefahr R 10 ASR A1.5,
Gesamtdicke 2 mm, Nutzschichtdicke 0,4 mm, in Platten,
Breite Bodenbelagsplatte '18' cm,
Länge Bodenbelagsplatte '120' cm, mit Druckdessin, in
Holzoptik, Oberfläche strukturiert, Farbton nach Standardkollektion, auf vollflächig gespachtelten Untergrund, Spachtelung wird gesondert vergütet, vollflächig kleben,
Belag, Hersteller und Typ '....................................................'
vom Bieter einzutragen,
Klebstoff, Hersteller und Typ '....................................................'
vom Bieter einzutragen.
Menge: 70,000 m2

**1.3.50 Sockelleiste B/H 18/80mm rechteckig Holzwerkstoff Furnier Fichte**
Sockelleiste, Querschnitt B/H 18/80 mm, rechteckig, aus Holzwerkstoff, Furnier der Sichtflächen Fichte, geklebt befestigen, Untergrund Mauerwerk, verputzt,
Hersteller und Typ '....................................................'
vom Bieter einzutragen.
Menge: 85,000 m

**1.3.60 Übergangsprofil Alu B 35-40mm**
Übergangsprofil aus Aluminium, sichtbare Breite über 35 bis 40 mm, befestigen mit Dübeln und Schrauben, auf den Bodenbelag aufsetzen,
Hersteller und Typ '....................................................'
vom Bieter einzutragen.
Menge: 5,000 m

**1.3.70 Treppenkantenprofil Aluminium eloxiert B 30-35mm H 40-45mm**
Treppenkantenprofil, aus Aluminium, eloxiert, für Belagdicke bis 2 mm, sichtbare Breite über 30 bis 35 mm, sichtbare Höhe über 40 bis 45 mm, an Treppenbelag anpassen, befestigen durch Kleben, Untergrund Holz,
Hersteller und Typ '....................................................'
vom Bieter einzutragen.
Menge: 2,000 m

**1.3.80 Anschlussfuge Fußboden/Fußleiste elast. Fugendichtstoff**
Anschlussfuge zwischen Fußboden und Fußleisten, Fugenbreite 10 mm, Fugentiefe 10 mm, ausbilden und füllen, mit elastischem Fugendichtstoff, transparent, Fugenbreite über 5 bis 10 mm, Verhältnis Fugenbreite zu Dichtstofftiefe 1:1.
Hersteller und Typ '....................................................'
vom Bieter einzutragen.
Menge: 85,000 m

#### Bereich 1.4 Stundensätze

**1.4.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**1.4.20 Stundensatz, Helfer/-in**
*** Bedarfsposition mit GB
Stundenlohnarbeiten für Werker, Fachwerker und jeweils Gleichgestellte. Der Verrechnungssatz für die jeweilige Arbeitskraft umfasst sämtliche Aufwendungen wie Lohn- und Gehaltskosten, lohn- und gehaltsgebundene Kosten, Lohn- und Gehaltsnebenkosten, Gemeinkosten, Wagnis und Gewinn. Leistung nach besonderer Anordnung des Auftraggebers. Nachweis und Anmeldung gemäß VOB/B.
Menge: 8,000 h

#### Bereich 1.5 Bauendreinigung

**1.5.10 Reinigung Bodenflächen Vinyl**
Herstellen der Staubfreiheit aller Bodenflächen:
hier Vinyl-Bodenflächen alle Räume inkl. Treppe, einschl. Fußleisten, mit neutralem Reinigungsmittel im ph-Bereich säubern und wischen, einschl. Fußleisten aus Holz, anfallende Stoffe entsorgen.
Menge: 65,000 m2

**1.5.20 Reinigung Bodenflächen Fliesen**
*** Bezugsbeschreibung
Herstellen der Staubfreiheit aller Bodenflächen aus Fliesen, einschl. Fußleisten aus Fliesen H = 50mm, einschl. obere Abdeckung Vorwand im Badezimmer aus Fliesen, einschl. Fensterbank im Badezimmer aus Fliesen, mit neutralem Reinigungsmittel im ph-Bereich säubern und wischen.
Ort: Küche und Bäder
Menge: 15,000 m2

**1.5.30 Reinigung Wandflächen Fliesen**
*** wie Position 1.5.20
Wandflächen teil gefliest, max. Höhe 2,50 m, im Duschbereich und senkrechte Flächen an Vorwand im Badezimmer, Fliesenspiegel in Küche.
Menge: 10,000 m2

**1.5.40 Reinigung Treppenflächen**
Herstellen der Staubfreiheit der Treppenflächen:
hier Stufen, Wangen, Geländer, Stäbe und oder sonstige Konstruktionselementen der Treppe, mit neutralem Reinigungsmittel im ph-Bereich säubern und wischen, anfallende Stoffe entsorgen.
Menge: 10,000 m2

**1.5.50 Reinigen Bodenfläche Keller**
Herstellen der Staubfreiheit aller Bodenflächen im Keller, inkl. Treppe durch einfaches säubern mit Besen, Herstellen der Staubfreiheit aller Bodenflächen, anfallene Stoffe entsorgen. Die Entsorgung ist in den EP mit einzukalkulieren.
Menge: 45,000 m2

**1.5.60 Reinigung Bodenflächen Dachgeschoss**
Herstellen der Staubfreiheit aller Bodenflächen im Dachgeschoss, ohne Bodenbeläge, ohne Fußleisten, Untergrund aus OSB-Platte, Durchsaugen, lose Stiffe sammeln und entsorgen,Untergrund mit neutralem Reinigungsmittel im ph-Bereich säubern und wischen. Die Entsorgung ist in den EP mit einzukalkulieren.
Menge: 42,000 m2

**1.5.70 Reinigung Terrasse**
Reinigen der Terrassenflächen mit Lauge, Fugen etc., von Staub- und Schmutzresten befreien, mit neutralem Reinigungsmittel im ph-Bereich säubern und wischen, inkl. Verpacken und Entsorgen von Restmüll.
Menge: 10,000 m2

**1.5.80 Reinigung Türen/Türzargen**
*** Bezugsbeschreibung
Herstellen der Staubfreiheit aller Türen/Türzargen:
hier Türen- und Türzargen aus Holz, beidseitig, mit neutralem Reinigungsmittel im ph-Bereich säubern und abwischen, Breite bis 0,88 m, Höhe bis 2,10m.
Menge: 7,000 St

**1.5.90 Reinigung Hauseingangstür**
*** wie Position 1.5.80
Reinigung Wohnungseingangstür aus Holz,
Breite bis 1,45 m, Höhe bis 2,2 m.
Menge: 1,000 St

**1.5.100 Reinigung Sanitärobjekte**
*** Pauschalposition
Herstellen der Staubfreiheit aller Sanitärobjekte einschl. Armaturen und Siphons:
hier komplette Sanitärobjekte mit allen Zubehörteilen und Siphons, mit neutralem Reinigungsmittel im ph-Bereich säubern und abwischen.

Sanitärobjekte:
- WC
- Handwaschbecken/Waschtisch
- Duschwanne
Menge: 1,000 psch

**1.5.110 Reinigung Fensterflächen beidseitig**
*** Bezugsbeschreibung
Herstellen der Staubfreiheit und Reinigung aller Fenster, beidseitig, einschl. Kunststoffprofile, Innenfensterbänke, Griffen, sowie Glasscheiben, evtl. Pfosten und Riegel in unterschiedlichen Glasfeldgrößen, mit neutralen Reinigungsmittel im ph-Bereich säubern und abwischen.

Fenstergrößen Breite über 1790 bis 2400 mm
Fenstergröße Höhe über 1200 bis 1600 mm

Das Entfernen von ggf. vorhandene Klebereste ist mit einzukalkulieren.
Menge: 5,000 St

**1.5.120 Reinigung Terrassentürflächen beidseitig**
*** wie Position 1.5.110
Terrassentür,
Fenstergrößen Breite: 850 mm
Fenstergröße Höhe: 2100 mm

Das Entfernen von ggf. vorhandene Klebereste ist mit einzukalkulieren.
Menge: 1,000 St

**1.5.130 Reinigung Fensterflächen, Kellergeschoss**
*** wie Position 1.5.110
im Kellergeschoss, Breite: 600 mm, Höhe: 400 mm.
Menge: 4,000 St

**1.5.140 Reinigungspauschale Schalter/Steckdosen usw.**
Herstellen der Staubfreiheit aller Schalter/Steckdosen usw. im Bereich der Wandflächen, mit neutralem Reinigungsmittel im ph-Bereich säubern und wischen.
Pauschale pro St.
Menge: 60,000 St

### Titel 2 Carl-Cohn-Straße 36g

#### Bereich 2.1 Baustelleneinrichtung

**2.1.10 Einrichten, Vorhalten und Räumen der Baustelle**
*** Pauschalposition
Einrichten und Räumen der Baustelle für sämtliche in dem Leistungsverzeichnis aufgeführten Leistungen für die Dauer der Maßnahme bis zur Abnahme. Die Räumung schließt die Reinigung und Wiederherrichtung der benutzten Fläche entsprechend dem ursprünglichen Zustand ein.

Hinweise
- Strom und Wasser werden durch die Gewerke ELT und HLS zur Verfügung gestellt
- Mobile Toilette wird durch anderes Gewerk eingerichtet und bis zum Abschluss der Maßnahme vorgehalten
Menge: 1,000 psch

**2.1.20 Schutzabdeck. Bodenfläche herstellen beseitigen**
Schutzabdeckung der Bodenfläche, aus Vinyl- und Fliesenbelag, Abdeckung aus Folie, Stöße und Ränder verkleben, herstellen und beseitigen.
Menge: 75,000 m2

**2.1.30 Schutzabdeck. Fenster, Türen herstellen beseitigen**
Schutzabdeckung der Fensters und Türen, 2-seitig,
Abdeckung aus Folie, herstellen und beseitigen, Arbeitshöhe bis 2 m.
Menge: 25,000 m2

**2.1.40 Schutzabdeck. Treppe herstellen beseitigen**
Schutzabdeckung der Treppe,
Abdeckung aus Folie, herstellen und beseitigen.
Menge: 6,000 m2

**2.1.50 Schutzabdeck. Geländer Handlauf herstellen beseitigen**
Schutzabdeckung des Geländers, einschl. des Handlaufes,
Abdeckung aus Folie, herstellen und beseitigen.
Menge: 6,000 m2

#### Bereich 2.2 Maler und Lackierarbeiten

*Hinweis: Erd- und Obergeschoss*

**2.2.10 Grundbesch GBS Wand**
*** Bezugsbeschreibung
Grundbeschichtung mit wasserbasiertem Grundbeschichtungsstoff (Tapetengrund), pigmentiert, auf Wand, Untergrund verputzt mit Kalkzement-Normalputzmörtel (GP), Arbeitshöhe bis 2,5 m
Hersteller und Typ '....................................................'
vom Bieter einzutragen.
Menge: 216,000 m2

**2.2.20 Grundbesch GBS Leibung B 20 cm**
*** wie Position 2.2.10
auf Tür- und Fensterleibungen,
Breite Leibung: ca. '20' cm
Menge: 35,000 m

**2.2.30 Grundbesch GBS Decke**
*** wie Position 2.2.10
auf Decke, aus Deckenputz im EG und Gipsplatten im OG.

Hersteller und Typ '....................................................'
vom Bieter einzutragen
Menge: 75,000 m2

**2.2.40 Flächenspachtelung Dispersions-Spachtelmasse Wand**
*** Bezugsbeschreibung
Flächenspachtelung, mit Dispersionsspachtelmasse, geeignet für nachfolgende Tapezierarbeiten, einmal spachteln, an Wänden, verputzt mit Kalkzement-Normalputzmörtel (GP), Oberfläche Putz gerieben, Arbeitshöhe bis 2,5 m,
Hersteller und Typ '....................................................'
vom Bieter einzutragen.
Menge: 181,000 m2

**2.2.50 Dispersions-Spachtelmasse Wand Gipsplatten**
*** wie Position 2.2.40
aus grundierten Gipsplatten
Oberfläche Untergrund glatt
vorh. Spachtelung Qualitätsstufe Q2
Hersteller und Typ '....................................................'
vom Bieter einzutragen
Menge: 25,000 m2

**2.2.60 Flächenspachtelung an Leibungen B 20 cm**
*** wie Position 2.2.40
an Leibungen, Breite Leibung: ca. ‘20‘ cm
Menge: 30,000 m

**2.2.70 Flächenspachtelung Dispersions-Spachtelmasse Decke**
*** Bezugsbeschreibung
Flächenspachtelung, mit Dispersionsspachtelmasse, geeignet für nachfolgende Tapezierarbeiten, einmal spachteln, an Decken, verputzt mit Kalkzement-Normalputzmörtel (GP), Arbeitshöhe bis 2,5 m
Hersteller und Typ '....................................................'
vom Bieter einzutragen
Menge: 36,000 m2

**2.2.80 Dispersions-Spachtelmasse Decke Gipsplatten**
*** wie Position 2.2.70
aus grundierten Gipsplatten
Oberfläche Untergrund glatt
vorh. Spachtelung Qualitätsstufe Q2
Menge: 35,000 m2

**2.2.90 Wand innen Putz Dispersions-Spachtelmasse spachteln Q3**
Wand innen, mit Putz, Kalkzement-Normalputzmörtel (GP), gerieben, mit Dispersionsspachtelmasse spachteln, Spachtelung Qualitätsstufe Q3, ganzflächig, Arbeitshöhe bis 2,5 m,
Hersteller und Typ '....................................................'
vom Bieter einzutragen.
Menge: 11,000 m2

**2.2.100 Wand innen Gipspl. Dispersions-Spachtelmasse spachteln Q3**
Wand innen, aus Gipsplatten, mit Dispersionsspachtelmasse spachteln, Spachtelung Qualitätsstufe Q3, ganzflächig, Arbeitshöhe bis 2,5 m,
Hersteller und Typ '....................................................'
vom Bieter einzutragen.
Menge: 11,000 m2

**2.2.110 Leibung innen Putz B 20 cm Dispersions-Spachtelmasse spachteln Q3**
Leibung innen, mit Putz, Kalkzement-Normalputzmörtel
(GP), gerieben, Breite Leibung '20' cm, mit
Dispersionsspachtelmasse spachteln, Spachtelung Qualitätsstufe Q3, ganzflächig, Arbeitshöhe bis 2 m.
Menge: 3,500 m

**2.2.120 Decke innen Gipspl. Dispersions-Spachtelmasse spachteln Q3**
Decke innen, aus Gipsplatten, mit Dispersionsspachtelmasse spachteln, Spachtelung Qualitätsstufe Q3, ganzflächig, Arbeitshöhe bis 2,5 m.
Menge: 4,000 m2

**2.2.130 Tapete Wand Papierwandbekl.**
*** Bezugsbeschreibung
Tapezieren der Wand, verputzt mit Gips-Putzmörtel, Oberfläche geglättet, mit Papierwandbekleidung für nachträgliche Behandlung DIN EN 234, nachträgliche Behandlung wird gesondert vergütet, strukturiert, grob, auf Stoß, Arbeitshöhe bis 2,5 m,
Hersteller und Typ '....................................................'
vom Bieter einzutragen.
Menge: 206,000 m2

**2.2.140 Tapete Leibung B 20 cm Papierwandbekl.**
*** wie Position 2.2.130
an Leibungen, Breite Leibung ca. '20' cm.
Menge: 35,000 m

**2.2.150 Tapete Decke Papierwandbekl.**
*** wie Position 2.2.130
an Decke, innen, Untergrund aus Putz sowie Gipsplatten, glatt, Arbeitshöhe bis 2,5 m.
Menge: 71,000 m2

**2.2.160 Erstbesch Wand Papierwandbekl. Dispersionsfarbe-GBS Dispersionsfarbe Dispersionsfarbe**
*** Bezugsbeschreibung
Erstbeschichtung an Wand, innen, Untergrund aus Papierwandbekleidung sowie Spachtelung Q3,
Grundbeschichtung für Dispersionsfarbe, haftvermittelnd und verfestigend,
Zwischenbeschichtung aus Dispersionsfarbe,
Schlussbeschichtung aus Dispersionsfarbe, wasserbasiert, faserhaltig, lösemittelfrei, mit fungizidem Zusatzstoff, matt DIN EN 13300, deckend, hellgetönt, Nassabriebbeständigkeit Klasse 3 DIN EN 13300, Kontrastverhältnis Klasse 2 DIN EN 13300, Arbeitshöhe bis 2,5 m.
Farbton  weiß RAL 9016
Hersteller und Typ '....................................................'
vom Bieter einzutragen.
Menge: 218,000 m2

**2.2.170 Erstbesch Leibung B 20 cm Dispersionsfarbe**
*** wie Position 2.2.160
an Leibungen, innen, Breite Leibung ca. '20' cm.
Menge: 35,000 m

**2.2.180 Erstbesch Decke Dispersionsfarbe**
*** wie Position 2.2.160
an Decke, innen, Untergrund aus Putz sowie Gipsplatten, glatt, Arbeitshöhe bis 2,5 m.
Menge: 75,000 m2

**2.2.190 Randfuge Wand/Decke Acrylatdispersion**
Randfuge im Übergangsbereich von Wandbekleidung zu Deckenbekleidung, Fugenbreite 10 mm, Fugentiefe 10 mm, ausbilden und füllen, mit plastischem Dichtstoff, Basis Acrylatdispersion, weiß, Fugenbreite über 5 bis 10 mm, Verhältnis Fugenbreite zu Dichtstofftiefe 1:1.
Menge: 100,000 m

**2.2.200 Anschlussfuge Wand/Fenster Acrylatdispersion**
Anschlussfuge zwischen Wand und Fensterrahmen/Bank, Fugenbreite 10 mm, Fugentiefe 10 mm, ausbilden und füllen, mit plastischem Dichtstoff, Basis Acrylatdispersion, weiß, Fugenbreite über 5 bis 10 mm, Verhältnis Fugenbreite zu Dichtstofftiefe 1:1.
Menge: 35,000 m

**2.2.210 Anschlussfuge Wand/Innentür Acrylatdispersion**
Anschlussfuge zwischen Wand und Innentür, Fugenbreite 10 mm, Fugentiefe 10 mm, ausbilden und füllen, mit plastischem Dichtstoff, Basis Acrylatdispersion, weiß, Fugenbreite über 5 bis 10 mm, Verhältnis Fugenbreite zu Dichtstofftiefe 1:1.
Menge: 50,000 m

*Hinweis: Kellergeschoss*

**2.2.220 Wärmedämmschicht unter Decke Kellerdecke PUR-PIR-Hartschaum PUR/PIR DI 0,025W/(mK) D 100mm**
Wärmedämmschicht unter Decken, an Kellerdecken, aus Polyurethan-/Polyisocyanurat-Hartschaum PUR/PIR DIN EN 13165, Anwendungsgebiet DIN 4108-10 DI, Bemessungswert der Wärmeleitfähigkeit max. 0,025 W/(mK), Nennwert der Wärmeleitfähigkeit max. 0,024 W/(mK), Baustoffklasse DIN 4102-1 B1 (schwerentflammbar), einlagig, als Platte, mit Nut- und Federausbildung, Dämmschichtdicke 100 mm, verklebt und gedübelt, Untergrund geputzt, Ausführung im Kellergeschoss,
Hersteller und Typ '....................................................'
vom Bieter einzutragen.
Menge: 35,000 m2

**2.2.230 Überholungsbesch Wand Putz Dispersionssilikatfarbe**
*** Bezugsbeschreibung
Überholungsbeschichtung an Wand, innen, Untergrund Putz, Kalkzement-Putzmörtel,
Schlussbeschichtung aus Dispersionssilikatfarbe, wasserbasiert, gefüllt, lösemittelfrei, stumpfmatt DIN EN 13300, deckend, hellgetönt, Nassabriebbeständigkeit Klasse 3 DIN EN 13300, Kontrastverhältnis Klasse 2 DIN EN 13300, Arbeitshöhe bis 2,5 m.
Farbton  weiß RAL 9016
Menge: 110,000 m2

**2.2.240 Überholungsbesch Leibung**
*** wie Position 2.2.230
an Leibung
Untergrund Beton
Glanzgrad G4
Breite Leibung: ca. '30' cm
Farbton  weiß RAL 9016
Menge: 4,000 m

**2.2.250 Ausbrüche, Löcher, Fehlstellen ausgleichen Boden Beton**
Ausbrüche, Löcher, Fehlstellen ausgleichen, an Boden aus Beton, innen, mit Reparaturmörtel, einschl. Untergrund reinigen, vorbereiten und schleifen nach Aushärtung.
Menge: 15,000 m2

*Hinweis: Lackierarbeiten*

**2.2.260 Überholungsbesch Geländer Stahl 1K-Korrosionsschutzfarbe 1K-Acrylharzlack**
Überholungsbeschichtung an Geländer, innen, Untergrund verzinkter Stahl, Höhe über 60 bis 70 cm, als Stabgeländer, Achsabstand über 5 bis 7 cm,
Zwischenbeschichtung aus Korrosionsschutzfarbe, einkomponentig,
Schlussbeschichtung aus Acrylharzlack, einkomponentig,
Farbton  RAL 9016

Hersteller und Typ '....................................................'
vom Bieter einzutragen.
Menge: 20,000 m

**2.2.270 Überholungsbesch Handlauf Wandkonsolen Stahl 1K-Korrosionsschutzfarbe 1K-Acrylharzlack**
Überholungsbeschichtung an Handlauf mit Wandkonsolen, innen, Untergrund verzinkter Stahl, als Rundprofil,
Zwischenbeschichtung aus Korrosionsschutzfarbe, einkomponentig,
Schlussbeschichtung aus Acrylharzlack, einkomponentig,
Farbton  weiß RAL 9016

Hersteller und Typ '....................................................'
vom Bieter einzutragen.
Menge: 6,000 m

**2.2.280 Überholungsbesch Trittstufe Holz Stufen-L 100cm Trittstufen-B 34cm Mehrfarbeneffektfarbe**
Überholungsbeschichtung an Trittstufe, innen, Vorder- und Rückseite, Untergrund Holz, Stufenlänge 100 cm, Trittstufenbreite 34 cm, Schlussbeschichtung aus Mehrfarbeneffektfarbe, matt DIN EN 927-1, hellgetönt, Arbeitshöhe bis 3.
Menge: 10,000 m2

**2.2.290 Überholungsbesch Rollladen Holz Acrylharzlack**
Überholungsbeschichtung an Rollladen, innen, einseitig, Untergrund Holz,
Schlussbeschichtung aus Acrylharzlack, matt DIN EN 927-1, Farbton  RAL 9016, Arbeitshöhe bis 2,5 m.

Hersteller und Typ '....................................................'
vom Bieter einzutragen
Menge: 5,000 m2

#### Bereich 2.3 Bodenbelagsarbeiten

**2.3.10 Untergrund reinigen Estrich Klebstoff-Spachtelreste schleifen absaugen**
Reinigen des Untergrundes aus Estrich, von grober Verschmutzung, von Klebstoff-/Spachtelresten, festhaftend, durch Schleifen mit anschließendem Absaugen, zur Verbesserung der Haftung, für Bodenbelagsarbeiten, Untergrund waagerecht, aufgenommene Stoffe sammeln und entsorgen,
Abfall ist nicht gefährlich, nicht schadstoffbelastet.
Menge: 61,000 m2

**2.3.20 Untergrund spachteln Estrich D 3mm Schleifen**
Vollflächiges Spachteln des Untergrundes aus Estrich, mittlere Dicke 3 mm, einschl. Schleifen, für Bodenbelagarbeiten, zur Aufnahme von Bodenbelag Klasse 23 DIN EN ISO 10874 (Wohnbereich, starke Beanspruchung), Untergrund waagerecht,
Hersteller und Typ '....................................................'
vom Bieter einzutragen.
Menge: 61,000 m2

**2.3.30 Haftgrund, Bodenbelag**
Voranstrich/Haftgrund für nachfolgende Bodenbeläge auftragen, auf Boden, Untergrund Zementestrich, mit Kunstharz-Dispersion.
Hersteller und Typ
'....................................................'
vom Bieter einzutragen.
Menge: 61,000 m2

**2.3.40 Bodenbelag PVC heterogen Kl.22 BFL-s1 D 2mm D 0,4mm B 18 cm L 120 cm Druckdessin**
Bodenbelag aus PVC, ohne Träger DIN EN ISO 10582, heterogen, Einstufung DIN EN ISO 10874 Klasse 22 (Wohnbereich, mittlere Beanspruchung), Brandverhaltensklasse DIN EN 13501-1 BFL-s1, Bewertungsgruppe Rutschgefahr R 10 ASR A1.5,
Gesamtdicke 2 mm, Nutzschichtdicke 0,4 mm, in Platten,
Breite Bodenbelagsplatte '18' cm,
Länge Bodenbelagsplatte '120' cm, mit Druckdessin, in
Holzoptik, Oberfläche strukturiert, Farbton nach Standardkollektion, auf vollflächig gespachtelten Untergrund, Spachtelung wird gesondert vergütet, vollflächig kleben,
Belag, Hersteller und Typ '....................................................'
vom Bieter einzutragen,
Klebstoff, Hersteller und Typ '....................................................'
vom Bieter einzutragen.
Menge: 61,000 m2

**2.3.50 Sockelleiste B/H 18/80mm rechteckig Holzwerkstoff Furnier Fichte**
Sockelleiste, Querschnitt B/H 18/80 mm, rechteckig, aus Holzwerkstoff, Furnier der Sichtflächen Fichte, geklebt befestigen, Untergrund Mauerwerk, verputzt,
Hersteller und Typ '....................................................'
vom Bieter einzutragen.
Menge: 75,000 m

**2.3.60 Übergangsprofil Alu B 35-40mm**
Übergangsprofil aus Aluminium, sichtbare Breite über 35 bis 40 mm, befestigen mit Dübeln und Schrauben, auf den Bodenbelag aufsetzen,
Hersteller und Typ '....................................................'
vom Bieter einzutragen.
Menge: 5,000 m

**2.3.70 Treppenkantenprofil Aluminium eloxiert B 30-35mm H 40-45mm**
Treppenkantenprofil, aus Aluminium, eloxiert, für Belagdicke bis 2 mm, sichtbare Breite über 30 bis 35 mm, sichtbare Höhe über 40 bis 45 mm, an Treppenbelag anpassen, befestigen durch Kleben, Untergrund Holz,
Hersteller und Typ '....................................................'
vom Bieter einzutragen.
Menge: 2,000 m

**2.3.80 Anschlussfuge Fußboden/Fußleiste elast. Fugendichtstoff**
Anschlussfuge zwischen Fußboden und Fußleisten, Fugenbreite 10 mm, Fugentiefe 10 mm, ausbilden und füllen, mit elastischem Fugendichtstoff, transparent, Fugenbreite über 5 bis 10 mm, Verhältnis Fugenbreite zu Dichtstofftiefe 1:1.
Hersteller und Typ '....................................................'
vom Bieter einzutragen.
Menge: 75,000 m

#### Bereich 2.4 Stundensätze

**2.4.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**2.4.20 Stundensatz, Helfer/-in**
*** Bedarfsposition mit GB
Stundenlohnarbeiten für Werker, Fachwerker und jeweils Gleichgestellte. Der Verrechnungssatz für die jeweilige Arbeitskraft umfasst sämtliche Aufwendungen wie Lohn- und Gehaltskosten, lohn- und gehaltsgebundene Kosten, Lohn- und Gehaltsnebenkosten, Gemeinkosten, Wagnis und Gewinn. Leistung nach besonderer Anordnung des Auftraggebers. Nachweis und Anmeldung gemäß VOB/B.
Menge: 8,000 h

#### Bereich 2.5 Bauendreinigung

**2.5.10 Reinigung Bodenflächen Vinyl**
Herstellen der Staubfreiheit aller Bodenflächen:
hier Vinyl-Bodenflächen alle Räume inkl. Treppe, einschl. Fußleisten, mit neutralem Reinigungsmittel im ph-Bereich säubern und wischen, einschl. Fußleisten aus Holz, anfallende Stoffe entsorgen.
Menge: 65,000 m2

**2.5.20 Reinigung Bodenflächen Fliesen**
*** Bezugsbeschreibung
Herstellen der Staubfreiheit aller Bodenflächen aus Fliesen, einschl. Fußleisten aus Fliesen H = 50mm, einschl. obere Abdeckung Vorwand im Badezimmer aus Fliesen, einschl. Fensterbank im Badezimmer aus Fliesen, mit neutralem Reinigungsmittel im ph-Bereich säubern und wischen.
Ort: Küche und Bäder
Menge: 15,000 m2

**2.5.30 Reinigung Wandflächen Fliesen**
*** wie Position 2.5.20
Wandflächen teil gefliest, max. Höhe 2,50 m, im Duschbereich und senkrechte Flächen an Vorwand im Badezimmer, Fliesenspiegel in Küche.
Menge: 10,000 m2

**2.5.40 Reinigung Treppenflächen**
Herstellen der Staubfreiheit der Treppenflächen:
hier Stufen, Wangen, Geländer, Stäbe und oder sonstige Konstruktionselementen der Treppe, mit neutralem Reinigungsmittel im ph-Bereich säubern und wischen, anfallende Stoffe entsorgen.
Menge: 10,000 m2

**2.5.50 Reinigen Bodenfläche Keller**
Herstellen der Staubfreiheit aller Bodenflächen im Keller, inkl. Treppe durch einfaches säubern mit Besen, Herstellen der Staubfreiheit aller Bodenflächen, anfallene Stoffe entsorgen. Die Entsorgung ist in den EP mit einzukalkulieren.
Menge: 45,000 m2

**2.5.60 Reinigung Bodenflächen Dachgeschoss**
Herstellen der Staubfreiheit aller Bodenflächen im Dachgeschoss, ohne Bodenbeläge, ohne Fußleisten, Untergrund aus OSB-Platte, Durchsaugen, lose Stiffe sammeln und entsorgen,Untergrund mit neutralem Reinigungsmittel im ph-Bereich säubern und wischen. Die Entsorgung ist in den EP mit einzukalkulieren.
Menge: 42,000 m2

**2.5.70 Reinigung Terrasse**
Reinigen der Terrassenflächen mit Lauge, Fugen etc., von Staub- und Schmutzresten befreien, mit neutralem Reinigungsmittel im ph-Bereich säubern und wischen, inkl. Verpacken und Entsorgen von Restmüll.
Menge: 10,000 m2

**2.5.80 Reinigung Türen/Türzargen**
*** Bezugsbeschreibung
Herstellen der Staubfreiheit aller Türen/Türzargen:
hier Türen- und Türzargen aus Holz, beidseitig, mit neutralem Reinigungsmittel im ph-Bereich säubern und abwischen, Breite bis 0,88 m, Höhe bis 2,10m.
Menge: 7,000 St

**2.5.90 Reinigung Hauseingangstür**
*** wie Position 2.5.80
Reinigung Wohnungseingangstür aus Holz,
Breite bis 1,45 m, Höhe bis 2,2 m.
Menge: 1,000 St

**2.5.100 Reinigung Sanitärobjekte**
*** Pauschalposition
Herstellen der Staubfreiheit aller Sanitärobjekte einschl. Armaturen und Siphons:
hier komplette Sanitärobjekte mit allen Zubehörteilen und Siphons, mit neutralem Reinigungsmittel im ph-Bereich säubern und abwischen.

Sanitärobjekte:
- WC
- Handwaschbecken/Waschtisch
- Duschwanne
Menge: 1,000 psch

**2.5.110 Reinigung Fensterflächen beidseitig**
*** Bezugsbeschreibung
Herstellen der Staubfreiheit und Reinigung aller Fenster, beidseitig, einschl. Kunststoffprofile, Innenfensterbänke, Griffen, sowie Glasscheiben, evtl. Pfosten und Riegel in unterschiedlichen Glasfeldgrößen, mit neutralen Reinigungsmittel im ph-Bereich säubern und abwischen.

Fenstergrößen Breite über 1790 bis 2400 mm
Fenstergröße Höhe über 1200 bis 1600 mm

Das Entfernen von ggf. vorhandene Klebereste ist mit einzukalkulieren.
Menge: 5,000 St

**2.5.120 Reinigung Terrassentürflächen beidseitig**
*** wie Position 2.5.110
Terrassentür,
Fenstergrößen Breite: 850 mm
Fenstergröße Höhe: 2100 mm

Das Entfernen von ggf. vorhandene Klebereste ist mit einzukalkulieren.
Menge: 1,000 St

**2.5.130 Reinigung Fensterflächen, Kellergeschoss**
*** wie Position 2.5.110
im Kellergeschoss, Breite: 600 mm, Höhe: 400 mm.
Menge: 4,000 St

**2.5.140 Reinigungspauschale Schalter/Steckdosen usw.**
Herstellen der Staubfreiheit aller Schalter/Steckdosen usw. im Bereich der Wandflächen, mit neutralem Reinigungsmittel im ph-Bereich säubern und wischen.
Pauschale pro St.
Menge: 60,000 St
